# Stahl-Fahrzeugrückhaltesysteme A73/D71RL Mittelstreifen
Angebotsaufforderung (GAEB 90, DA83)
Vergabenummer: A034320026750
Eröffnung: 15.05.26 00:00
Ende der Zuschlagsfrist: 18.05.26
Währung: EUR
Auftraggeber: Bundesrepublik Deutschland vertreten durch

## FRS D71 - Mittelstreifen
Datum: 22.04.26

### Abschnitt 01 Schutz- u. Leiteinrichtungen

#### Unterabschnitt 01.00 Baustelleneinrichtung u. Hilfsleistungen

**01.00.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.00.0020 Baustelle räumen Sämtl. LV-Abschn.**
StL-Nr. 21910111201
Baustelle von allen Geräten, Anlagen, Einrichtungen und
dgl. räumen. Benutzte Flächen und Wege entsprechend dem
ursprünglichen Zustand herrichten. Soweit nicht für
bestimmte Leistungen für das Räumen der Baustelle gesonderte Positionen im Leistungsverzeichnis enthalten
sind, gilt die Pauschale
für alle Leistungen sämtlicher Abschnitte des Leistungsverzeichnisses.
Menge: 1,000 Psch
Zuordnung: 101

**01.00.0030 Zuarbeit zum Anpassen und zur Aktualisierung SIGE-Plan**
Zuarbeit zum Anpassen und zur Aktualisierung des
Sicherheits- und Gesundheitsschutzplanes (SIGE-Plan)
auf der Grundlage der Baustellenverordnung (BaustellV).
Unterlagen an Koordinator übergeben,
dazu gehören:
- Übergabe eines Bauablaufplanes
- Liste der Nachunternehmer mit Angabe der jeweils
  verantwortlichen Mitarbeiter für die
Arbeitssicherheit
  (Name, Tel.)
- Erarbeitung einer baustellenbezogenen
Gefährdungsanalyse
  unter Berücksichtigung der Wechselwirkungen auf der
  Baustelle und zu Baumaßnahmen an der BAB
- Angabe zeitlicher Abhängigkeiten der Gefährdungen bei
  Tätigkeit mehrerer Auftragnehmer auf der Baustelle
- Fortschreibung bzw. Aktualisierung der vorgenannten
  Unterlagen während der gesamten Bauzeit.
Menge: 1,000 Psch

**01.00.0040 Fahrbahrand reinigen**
Fahrbahnrand im Bereich von FRS mit einer
selbstaufnehmenden Kehrmaschine nach Fertigstellung des
FRS oder auf Anordnung des AG reinigen.
Ausführung als Hochdruck-Fahrbahnreinigung,
auf Deckschicht aus Asphalt.
Menge: 10000,000 m2

*Hinweis*
Zwischenlagerplatz des AG für FRS:
Der Zwischenlagerplatz für zurückzubauende und zur
Wiederverwendung vorgesehene FRS wird vom AG
bereitgestellt. Dieser befindet sich in der AS
Breitengüßbach Nord.

#### Unterabschnitt 01.01 FRS im Mittelstreifen demontieren und herstellen

**01.01.0010 AEK aus Stahl abbauen*Profil B*Pfosten i. Boden HB 1*Teile verwerten**
StL-Nr. 22112900709291101
Anfangs-/Endkonstruktion (AEK) aus Stahl abbauen.
SE 'Super-Rail Eco '
Holm Profil B.
Konstruktion 'HS-End, Länge = 16m '
Pfosten im Boden.
Pfosten in Boden, Homogenbereich HB 1 - FRS.
Pfostenlöcher entsprechend der sie umgebenden Fläche
schließen.
Konstruktionsteile nach Wahl des AN verwerten.
Menge: 4,000 St
Zuordnung: 129

**01.01.0020 AEK aus Stahl abbauen EDSP*Profil B*Regelabs. 12 m Pfosten i. Boden*HB 1 Teile verwerten**
StL-Nr. 22112900702211101
Anfangs-/Endkonstruktion (AEK) aus Stahl abbauen.
SE = Einfache Distanzschutzplanke.
Holm Profil B.
Regelabsenkung 12,00 m.
Pfosten im Boden.
Pfosten in Boden, Homogenbereich HB 1 - FRS.
Pfostenlöcher entsprechend der sie umgebenden Fläche
schließen.
Konstruktionsteile nach Wahl des AN verwerten.
Menge: 28,000 St
Zuordnung: 129

**01.01.0030 SE aus Stahl abbauen EDSP*Profil B*Pfost. A 2,00 m HB 1*Pf.l.b. 1900 mm Teile verwerten**
StL-Nr. 22112900322210101
Schutzeinrichtung (SE) aus Stahl einschließlich sämtlicher Einzelteile abbauen.
SE = Einfache Distanzschutzplanke.
Holm Profil B.
Mit Pfosten, Abstand = 2,00 m.
Pfosten in Boden, Homogenbereich HB 1 - FRS.
Pfostenlöcher entsprechend der sie umgebenden Fläche
schließen.
Pfostenlänge bis 1900 mm.
Konstruktionsteile nach Wahl des AN verwerten.
Menge: 200,000 m
Zuordnung: 129

**01.01.0040 SE aus Stahl abbauen*Profil B Pfost. A 1,33 m*HB 1 Pf.l. 1900-2500mm*Teile verwerten**
StL-Nr. 22112900392310201
Schutzeinrichtung (SE) aus Stahl einschließlich sämtlicher Einzelteile abbauen.
SE 'Super-Rail '
Holm Profil B.
Mit Pfosten, Abstand = 1,33 m.
Pfosten in Boden, Homogenbereich HB 1 - FRS.
Pfostenlöcher entsprechend der sie umgebenden Fläche
schließen.
Pfostenlänge über 1900 bis 2500 mm.
Konstruktionsteile nach Wahl des AN verwerten.
Menge: 200,000 m
Zuordnung: 129

**01.01.0050 SE aus Stahl abbauen*Profil B Pfost. A 1,33 m*HB 1 Pf.l. 1900-2500mm*Teile verwerten**
StL-Nr. 22112900392310201
Schutzeinrichtung (SE) aus Stahl einschließlich sämtlicher Einzelteile abbauen.
SE 'Super-Rail doppelt '
Holm Profil B.
Mit Pfosten, Abstand = 1,33 m.
Pfosten in Boden, Homogenbereich HB 1 - FRS.
Pfostenlöcher entsprechend der sie umgebenden Fläche
schließen.
Pfostenlänge über 1900 bis 2500 mm.
Konstruktionsteile nach Wahl des AN verwerten.
Menge: 80,000 m
Zuordnung: 129

**01.01.0060 ÜK/ÜE des FRS abbauen*HB 1 Teile verwerten**
StL-Nr. 221129022911000
Übergangskonstruktion/Übergangselement (ÜK/ÜE) des
Fahrzeug-Rückhaltesystems (FRS) aus Beton oder Stahl
abbauen.
Konstruktion 'Super-Rail doppelt auf 2 Einzelstränge
Super Rail'
Pfosten in Boden, Homogenbereich HB 1 - FRS.
Pfostenlöcher entsprechend der sie umgebenden Fläche
schließen.
Konstruktionsteile nach Wahl des AN verwerten.
Menge: 2,000 St
Zuordnung: 129

**01.01.0070 SE herstellen EDSP*Profil B*Pf-SigmaL.1900mm Pf.Abstand 2m*HB 1 Erdarbeiten ausf.**
StL-Nr. 221129203221211
Schutzeinrichtung (SE) einschließlich erforderlicher
systembedingter Arbeiten herstellen. Abgerechnet
wird die Baulänge.
SE = Einfache Distanzschutzplanke.
Holm Profil B.
Pfosten Sigma 100, Länge 1900 mm.
Pfostenabstand 2,00 m.
Aufstellung in Boden, Homogenbereich HB 1 - FRS.
Erforderliche Erdarbeiten ausführen. Die die Pfosten
umgebene Fläche wiederherstellen, überschüssigen Boden
flächenhaft verteilen.
Menge: 120,000 m
Zuordnung: 129

**01.01.0080 SE herstellen*Profil B*Pf.Abstand 2m**
StL-Nr. 221129203929290
Schutzeinrichtung (SE) einschließlich erforderlicher
systembedingter Arbeiten herstellen. Abgerechnet
wird die Baulänge.
SE 'Super-Rail Eco MÜF '
Holm Profil B.
Pfosten 'systembedingt '
Pfostenabstand 2,00 m.
Aufstellung 'in MÜF systembedingt gerammt
einschließlich Doppellochbohrung in Asphalt bis 35cm
tief herstellen. '
Menge: 1400,000 m
Zuordnung: 129

**01.01.0090 SE herstellen*Profil B*Pf.Abstand 2m HB 1*Erdarbeiten ausf.**
StL-Nr. 221129203929211
Schutzeinrichtung (SE) einschließlich erforderlicher
systembedingter Arbeiten herstellen. Abgerechnet
wird die Baulänge.
SE 'Super-Rail Eco '
Holm Profil B.
Pfosten 'systembedingt '
Pfostenabstand 2,00 m.
Aufstellung in Boden, Homogenbereich HB 1 - FRS.
Erforderliche Erdarbeiten ausführen. Die die Pfosten
umgebene Fläche wiederherstellen, überschüssigen Boden
flächenhaft verteilen.
Menge: 480,000 m
Zuordnung: 129

**01.01.0100 SE herstellen*Profil B*Pf.Abstand 1,33 m**
StL-Nr. 221129203929390
Schutzeinrichtung (SE) einschließlich erforderlicher
systembedingter Arbeiten herstellen. Abgerechnet
wird die Baulänge.
SE 'Super-Rail in MÜF '
Holm Profil B.
Pfosten 'systembedingt '
Pfostenabstand 1,33 m.
Aufstellung 'in MÜF gerammt einschließlich
Doppellochbohrung in Asphalt bis 35cm tief herstellen.
'
Menge: 560,000 m
Zuordnung: 129

**01.01.0110 SE herstellen*Profil B*Pf.Abstand 1,33 m*Erdarbeiten ausf.**
StL-Nr. 221129203929391
Schutzeinrichtung (SE) einschließlich erforderlicher
systembedingter Arbeiten herstellen. Abgerechnet
wird die Baulänge.
SE 'Super-Rail VZB '
Holm Profil B.
Pfosten 'systembedingt '
Pfostenabstand 1,33 m.
Aufstellung 'gedübelt am Fundament bzw. gerammt '
Erforderliche Erdarbeiten ausführen. Die die Pfosten
umgebene Fläche wiederherstellen, überschüssigen Boden
flächenhaft verteilen.
Menge: 240,000 m
Zuordnung: 129

**01.01.0120 SE herstellen*Profil B*Pf.Abstand 1,33 m HB 1*Erdarbeiten ausf.**
StL-Nr. 221129203929311
Schutzeinrichtung (SE) einschließlich erforderlicher
systembedingter Arbeiten herstellen. Abgerechnet
wird die Baulänge.
SE 'Super-Rail '
Holm Profil B.
Pfosten 'systembedingt'
Pfostenabstand 1,33 m.
Aufstellung in Boden, Homogenbereich HB 1 - FRS.
Erforderliche Erdarbeiten ausführen. Die die Pfosten
umgebene Fläche wiederherstellen, überschüssigen Boden
flächenhaft verteilen.
Menge: 240,000 m
Zuordnung: 129

**01.01.0130 ÜK/ÜE des AG aufstellen*Profil B*HB 1 Erdarb. ausf.**
StL-Nr. 221129229929101
Übergangskonstruktion (ÜK) oder Übergangselement (ÜE)
des AG aufstellen. Verbindungsmittel liefert AN.
ÜK/ÜE 'EDSP auf Super-Rail Eco '
Holm Profil B.
Pfosten 'systembedingt '
Aufstellung in Boden, Homogenbereich HB 1 - FRS.
Erforderliche Erdarbeiten ausführen. Die umgebende
Fläche wieder herstellen, überschüssigen Boden
flächenhaft verteilen.
Menge: 14,000 St
Zuordnung: 129

**01.01.0140 ÜK/ÜE des AG aufstellen*Profil B*HB 1 Erdarb. ausf.**
StL-Nr. 221129229929101
Übergangskonstruktion (ÜK) oder Übergangselement (ÜE)
des AG aufstellen. Verbindungsmittel liefert AN.
ÜK/ÜE 'Super-Rail Eco auf Super-Rail Eco MÜF'
Holm Profil B.
Pfosten 'systembedingt '
Aufstellung in Boden, Homogenbereich HB 1 - FRS.
Erforderliche Erdarbeiten ausführen. Die umgebende
Fläche wieder herstellen, überschüssigen Boden
flächenhaft verteilen.
Menge: 14,000 St
Zuordnung: 129

**01.01.0150 ÜK/ÜE des AG aufstellen*Profil B*HB 1 Erdarb. ausf.**
StL-Nr. 221129229929101
Übergangskonstruktion (ÜK) oder Übergangselement (ÜE)
des AG aufstellen. Verbindungsmittel liefert AN.
ÜK/ÜE 'Super-Rail Eco auf Super-Rail '
Holm Profil B.
Pfosten 'systembedingt '
Aufstellung in Boden, Homogenbereich HB 1 - FRS.
Erforderliche Erdarbeiten ausführen. Die umgebende
Fläche wieder herstellen, überschüssigen Boden
flächenhaft verteilen.
Menge: 4,000 St
Zuordnung: 129

**01.01.0160 ÜK/ÜE des AG aufstellen*Profil B*HB 1 Erdarb. ausf.**
StL-Nr. 221129229929101
Übergangskonstruktion (ÜK) oder Übergangselement (ÜE)
des AG aufstellen. Verbindungsmittel liefert AN.
ÜK/ÜE 'Super-Rail auf EDSP '
Holm Profil B.
Pfosten 'systembedingt '
Aufstellung in Boden, Homogenbereich HB 1 - FRS.
Erforderliche Erdarbeiten ausführen. Die umgebende
Fläche wieder herstellen, überschüssigen Boden
flächenhaft verteilen.
Menge: 2,000 St
Zuordnung: 129

**01.01.0170 ÜK/ÜE herstellen*Profil B*HB 1 Erdarb. ausf.**
StL-Nr. 221129227929101
Übergangskonstruktion (ÜK) oder Übergangselement (ÜE)
einschließlich erforderlicher systembedingter Arbeiten
herstellen.
ÜK/ÜE 'Super-Rail doppelt auf 2 Einzelstränge
Super-Rail '
Holm Profil B.
Pfosten 'systembedingt '
Aufstellung in Boden, Homogenbereich HB 1 - FRS.
Erforderliche Erdarbeiten ausführen. Die umgebene
Fläche wieder herstellen, überschüssigen Boden
flächenhaft verteilen.
Menge: 2,000 St
Zuordnung: 129

**01.01.0180 AEK herstellen EDSP*Profil B*Regelabs. 12 m*HB 1 Erdarb. ausf.**
StL-Nr. 221129217221911
Anfangs-/Endkonstruktion (AEK) einschließlich erforderlicher systembedingter Arbeiten herstellen.
Konstruktion = Einfache Distanzschutzplanke.
Holm Profil B.
AEK = Regelabsenkung 12,00 m.
Pfosten 'systembedingt '
Aufstellung in Boden, Homogenbereich HB 1 - FRS.
Erforderliche Erdarbeiten ausführen. Die umgebende
Fläche wiederherstellen, überschüssigen Boden
flächenhaft verteilen.
Menge: 4,000 St
Zuordnung: 129

**01.01.0190 AEK herstellen*Profil B HB 1*Erdarb. ausf.**
StL-Nr. 221129217929911
Anfangs-/Endkonstruktion (AEK) einschließlich erforderlicher systembedingter Arbeiten herstellen.
Konstruktion 'Super-Rail Eco '
Holm Profil B.
AEK 'HS-End, Länge = 16m '
Pfosten 'systembedingt '
Aufstellung in Boden, Homogenbereich HB 1 - FRS.
Erforderliche Erdarbeiten ausführen. Die umgebende
Fläche wiederherstellen, überschüssigen Boden
flächenhaft verteilen.
Menge: 4,000 St
Zuordnung: 129

**01.01.0200 FRS-Pfosten erschwert einbr. (Zul.)**
StL-Nr. 22112924299
Pfosten des Fahrzeug-Rückhaltesystems (FRS) unter erschwerten Bedingungen einschließlich erforderlicher
systembedingter Arbeiten einbringen. Vergütet wird der
Mehraufwand gegenüber dem Homogenbereich HB 1 - FRS als
Zulage.
Pfosten 'für das System Super-Rail VZB '
Erschwernis 'zusätzliche Pfosten im Bereich Fundaments
herstellen'
Menge: 10,000 St
Zuordnung: 129

**01.01.0210 Liefern und Montieren von**
Liefern und Montieren von Reflektoren an den
verschiedenen Schutzplankenkonstruktionen, passend für
Schutzplankenholm Profil B. Die Reflexionselemente
müssen BASt geprüft sein und die Klasse 2 der DIN EN
12899-3 für Kunststoffrückstrahler erfüllen. Die
Montage erfolgt durch eindrücken in die vorhandenen
Langlöcher (42x18mm)
und muss ohne Eingriff in die Schutzplankenkonstruktion
und deren Verschraubung erfolgen. Am Mittelstreifen
beidseitig reflektierend.
Menge: 280,000 St

USt %: 19,00
